# Premarco aislante para carpintería sin persiana, fijación al paramento mediante anclajes de PVC

- Propiedad del archivo: CYPE INGENIEROS, S.A.
- Formato: FIEBDC-3/2002
- Divisa: EUR
- Costes indirectos: 3.00 %
- IVA: 21.00 %

**LCR025** m Premarco aislante para carpintería sin persiana, fijación al paramento mediante anclajes de PVC.
Premarco aislante para carpintería sin persiana, fijación al paramento mediante anclajes de PVC.
Incluye: Replanteo y marcado de los puntos de fijación. Colocación del premarco. Fijación al paramento.
Criterio de medición de proyecto: Longitud medida a ejes, según documentación gráfica de Proyecto.
Criterio de medición de obra: Se medirá, a ejes, la longitud realmente ejecutada según especificaciones de Proyecto.

| Código | Ud | Descripción | Rendimiento | Precio | Importe |
|---|---|---|---|---|---|
| mt16caj020h | m | Premarco aislante de Neopor (gránulos de poliestireno expandido recubiertos con grafito), Aislablock "CAJAISLANT", conductividad térmica 0,031 W/(mK), con núcleo de PVC celular, conductividad térmica 0,085 W/(mK), ensamblado mediante tornillos de ABS de 130 mm de longitud, con anclajes de PVC para la fijación al paramento. Incluso masilla tixotrópica a base de polímeros híbridos para sellado de juntas. (material) | 1.050 | 60.00 | 63.00 |
| mo011 | h | Oficial 1ª montador. (mano de obra) | 0.230 | 19.42 | 4.47 |
| mo080 | h | Ayudante montador. (mano de obra) | 0.460 | 17.90 | 8.23 |
| % | % | Costes directos complementarios | 2 % | 75.70 | 1.51 |
|  |  | Costes directos |  |  | 77.21 |
